# HSS Burghausen
Angebotsaufforderung (GAEB 90, DA83)
DV-Nummer: 2023
Währung: EUR

## Treppensanierung Nebentreppen BT A+B
Datum: 11.02.26

### Titel 00 Vorbemerkungen

*Hinweis*
Die Stadt Burghausen plant die Sanierung und
Revitalisierung
samt statischer und brandschutztechnischer
Ertüchtigung der
denkmalgeschützten Hans-Stethaimer-Schule. Die
Grundschule
befindet sich am Stadplatz 36 in Burghausen.

Der Schulkomplex besteht aus mehreren Bauteilen aus
unterschiedlichen Bauzeiten, wobei das Hauptgebäude von
1929/30 die historischen Gebäudeteile (den Stadterker
mit
gotischem  Eingangsraum im Osten sowie die drei sog.
Bürgerhäuser im Westen) in den Neubau integrierte.

- Bauteil A:
1. Hauptgebäude von 1929/30. Die Klassen- und
Fachunterrichtsräume sind hier untergebracht. Im
Erdgeschoss
befindet sich ein Laden.
2. Stadterker im Kern spätgotisch (Eingangsraum der
Schule
mit Kreuzrippengewölbe erhalten) mit barocker Fassade.
Hier
befinden sich der Ladeneingang im Erdgeschoss und in
den
Obergeschossen Verwaltung- und Differenzierungssräume.

- Bauteil B:
1. Drei sog. Bürgerhäuser (ehem. Knabenseminarhaus,
Salzburger Dienstbotenhaus, Pfarrorganistenhaus) aus
dem 18.
Jahrhundert. Die Räume der Mittagsbetreuung sowie die
Nebenräume der Turnhalle sind hier untergebracht.
2. Die Turnhalle wurde 1935/36 errichtet.

Die Maßnahme erfolgt nicht bei laufendem Schulbetrieb.

Standortbeschreibung, Erschließung

Die Schule liegt auf den Flurstücken Nr. 55 und 57.
Adresse ist
der Stadtplatz 36 in 84489 Burghausen. Direkt
gegenüber der
Schule befindet sich am Kirchplatz die Kirche St.
Jakob mit
ihrem 79 m hohen Turm.

Es gibt mehrere Zugänge zur Schule: Der Lehrereingang
befindet sich am Stadtplatz über die gotische
Eingangshalle.
Von hier gelangt man entweder über den Lichthof in den
Flur im
Erdgeschoss oder über eine Treppe in den Flur im 1.
Obergeschoss. Der Schülereingang liegt im Innenhof und
ist
über die Tordurchfahrt an der Südseite zu erreichen.
Mittagsbetreuung und Turnhalle erreicht man über einen
zusätzlichen überdachten Eingangsraum an der
Südostecke .
Die drei sog. Bürgerhäuser an der Burgsteig sind am
Hang
gelegen, oberhalb des Kirchplatzes. Die Turnhalle ist
in den
Hang gebaut.

84480 Burghausen
Windlastzone: 1
Schneelast (nach DIN EN 1991-1-3)
Schneelastzone :  3
Bodenschneelast:  sk = 1,64 kN/m²
Dachschneelast (DN 0° bis 30°): si = 1,31 kN/m²

Regenspenden (lt. Kostra DWD-2010R)
r(5,5)=406,7 l/(s x ha)
r(5,100)=763,3 l/(s x ha)
Notentwässerung =
Differenz r(5,100)- r(5,5) = 356,6 l/(s x ha)

Hinweise zum Bauablauf und zur denkmalgerechten
Sanierung

Besonderer Wert wird auf eine denkmalgerechte
Sanierung und
die sorgfältige Umsetzung des restauratorischen
Konzepts
gelegt.

Bei der Zufahrt zur Baustelle ist die besondere Lage am
Stadtplatz zu berücksichtigen (z. B. Engstellen,
besondere
Zufahrtszeiten morgens).

*Hinweis*
Die folgenden Vorgaben gelten für sämtliche Gewerke der
Baustelle.

*Hinweis*
Vom Bauherrn wird gemäß Baustellenverordnung ein
Koordinator für die Belange der Sicherheit und des
Gesundheitsschutzes eingesetzt. Der Koordinator
erstellt eine
Baustellenordnung in Anlehnung an die
Musterbaustellenordnung BauBG. Sie enthält Regelungen
zur
Organisation, Koordination und Überwachung des
Baustellenbetriebs.

Es bleibt dem Koordinator vorbehalten, nach
Mängelfeststellung
bei der Prüfung erforderliche Änderungen des
Arbeitsablaufes
des AN zu veranlassen. Der Koordinator kontrolliert die
Einhaltung des SiGe-Plans sowie der einschlägigen
Unfallverhütungsvorschriften und schreitet bei
erkennbaren
Gefahrenzuständen ein. Der AN ist zur unverzüglichen
Mängelbeseitigung verpflichtet. Vor Beginn seiner
Arbeiten hat
der AN dem SiGe-Koordinator seine beabsichtigten
Arbeitsverfahren sowie die vorgesehenen
Sicherheitsmaßnahmen anzugeben.

Die Tätigkeit des Koordinators befreit den AN nicht
von seiner
Abstimmungspflicht mit anderen Unternehmern
entsprechend §
8 ArbSchG und § 6 UVV "Allgemeine Vorschriften" (BGV
A1).
Die Verantwortlichkeit des AN für die Erfüllung der
Arbeitsschutzpflichten gegenüber seinen Beschäftigten
bleibt
unberührt. Der AN hat sein Personal und auch eventuelle
Nachunternehmer über den Inhalt der Baustellenordnung
zu
unterrichten. Die Einhaltung der Baustellenordnung ist
Teil der
Vertragserfüllung.

Die Lage von Leitungen, Kabeln, Kanälen etc. im
Arbeitsbereich
des AN ist vor Beginn der Arbeiten eigenverantwortlich
beim
zuständigen Versorgungsunternehmen bzw. der Bauleitung
in
Erfahrung zu bringen.

*Hinweis*
Bauzeitenplan
Der AN erhält mit der Auftragserteilung den
Bauzeitenplan. Der
AN ist verpflichtet, seine Arbeiten im Kontext des
geplanten
Bauablaufs auszuführen und entsprechend zu
koordinieren.
Hieraus resultierende Unterbrechungen der Arbeiten sind
miteinzukalkulieren, es besteht kein Anspruch auf
unterbrechungsfreie Durchführung der Leistungen.
Es ist vom AN zu akzeptieren, dass der vorgegebene
Bauzeitenplan vom Bauherrn oder Architekt angepasst
werden
kann.

*Hinweis*
Der AN muss einen fachlich qualifizierten
deutschsprachigen
Bauleiter benennen.

Dieser muss während der Ausführung von Bauarbeiten des
AN
ständig anwesend und weisungsbefugt sein.

Vom AG wird eine Telefonliste als Aushang auf der
Baustelle
erstellt. Jeder AN hat hierzu die Angabe der Telefon-
sowie
Handynummer des Bauleiters bzw. Vorarbeiters zu machen.

*Hinweis*
Die Besprechungen finden wöchentlich statt. Die
Teilnahme des
Fachbauleiters ist verpflichtend.

*Hinweis*
Es sind Tagesberichte (Bautagebuch) zu führen und dem
AG
bzw. dem von diesem beauftragten Dritten wöchentlich in
digitaler Version zu übergeben. Es müssen alle Angaben
enthalten sein, die für die Abrechnung und Ausführung
von
Bedeutung sind. Ferner sind Angaben über Wetter,
Temperatur,
Zahl und Art der beschäftigten Arbeitskräfte, der
eingesetzten
Großgeräte, Abnahmen, Unterbrechnungen der
Arbeitszeit, mit
Angabe der Gründe, Unfälle und sonstige besonderen
Vorkommnisse aufzuführen. Der AG bzw. dessen
Bevollmächtigter bestätigen bei rechtzeitiger Vorlage
die
Kenntnisnahme durch Unterschrift, er ist berechtigt
abweichende Sachdarstellungen im Bautagebuch zu
vermerken.

*Hinweis*
Der AN erhält für die Ausführung seiner im LV
beschriebenen
Leistungen entsprechende
Ausführungsunterlagen.
Die Planunterlagen werden im PDF-Format digital
übergeben.
Die Kosten für die Erstellung der Planausfertigungen
trägt der
AN.
Ein Plan- Ordner mit Werkplänen muss laufend auf der
Baustelle zur Verfügung stehen. Gültig ist nur der
aktuellste
Planstand mit dem aktuellen Datum.

*Hinweis*
Der AN hat dem AG die Revisions- und
Bestandsunterlagen in
Papierform und digital zu übergeben. Der AG erhält
alle für den
Betrieb und die Nutzung des Gebäudes für das
entresprechende Gewerk relevante Unteragen,
Bestandspläne,
Sachverständigengutachten, Nachweis der verwendeten
Produkte, Gebrauchsanleitungen, Pflegeanleitungen etc.

*Hinweis*
Das Anbringen eigener Firmenschilder ist auf der
Baustelle
nicht zulässig.

Vom Bauherrn wird eine Bautafel aufgestellt.

Für die Baufirmen sind einheitlich gestaltete Felder
vorgesehen.
Es besteht die Möglichkeit ein Feld gegen Gebühr zu
erwerben.
Die Firmenanschrift wird dann hier abgebildet.

*Hinweis*
Die Kosten für Baustrom und Bauwasser trägt der
Auftraggeber.
Anschlüsse für Baustrom und Bauwasser stehen auf der
Baustelle zur Verfügung.

*Hinweis*
Reinhaltung der Baustelle

Sämtliche durch den AN verursachte Verschmutzungen,
Baustoffreste und Abfälle sind täglich zu entfernen und
fachgerecht zu entsorgen. Dies ist in die jeweiligen
Einheitspreise einzukalkulieren.

Das Verpackungsmaterial gemäß Verpackungsverordnung
bleibt generell im Eigentum des Auftragnehmers und ist
eigenverantwortlich zu entsorgen.

Bei begründetem Verdacht auf Asbest bzw. auf
asbesthaltiges
Material sind die Arbeiten einzustellen und die
Bauleitung zu
informieren.

Beschädigung und Verschmutzung des öffentlichen
Straßenraums

Der AN hat Maßnahmen gegen Beschädigungen und
Verschmutzungen der Transportwege auf öffentlichen
Straßen
und Wegen bei der Ein- und Ausfahrt von Fahrzeugen aus
der
Baustelle zu treffen. Verschmutzungen sind mindestens
täglich
zu reinigen, bei groben Verschmutzungen auch mehrmals
täglich. Eine gesonderte Vergütung hierfür erfolgt
nicht.

*Hinweis*
Das Aufstellen von Wohnbaracken für auswärtige
Arbeitskräfte
oder Gastarbeiter wird nicht gestattet. Der Betrieb
einer
Baukantine über die tägliche Arbeitszeit hinausgehend
wird
nicht erlaubt. Ebenso ist der Aufenthalt von
Arbeitskräften in
Baracken nach der Arbeitszeit untersagt.

*Hinweis*
Für den Schutz gegen Baulärm gelten außer den
Anforderungen des BIMSCHG, der Allgemeinen
Verwaltungsvorschrift gegen Baulärm  Geräuschimmission
-
und der zusätzlichen landesrechtlichen Vorschriften
folgende
Festlegungen:
Im Einwirkungsbereich der Baustelle befindet sich ein
Nutzungsgebiet mit ausschließlich Wohnungen.
Folgende Immissionsrichtwerte sind einzuhalten:
von 7 bis 20 Uhr: 50 dB(A)
von 20 bis 7 Uhr: 35 dB(A)

Arbeitszeiten
Die Arbeitszeiten sind werktags, Montag bis Samstag,
von 7.00 bis 20:00 Uhr.

Zufahrt mit LKWs zur Baustelle morgens:
Aufgrund des starken Bus- und Fußgängerverkehrs am
Stadtplatz darf die Zufahrt zur Baustelle mit LKWs
nicht vor 8:00
Uhr erfolgen.

*Hinweis*
Die im Leistungsverzeichnis beschriebenen Positionen
beinhalten die fix und fertige Herstellung der
beschriebenen
Leistungen einschl. Lieferung und Montage aller hierfür
benötigten Materialien und Hilfsmittel, soweit nicht
in der
einzelnen Position anders beschrieben. Die Anlieferung
der
verwendeten Materialien und die materialgerechte
Lagerung bis
zur Verwendung sind ebenfalls Bestandteil der Leistung.

Hebewerkzeuge hat jeder AN in seine jeweiligen
Positionen
einzukalkulieren.
Kleinmaschinen sind in die jeweiligen Einheitspreisen
mit
einzukalkulieren und werden nicht gesondert vergütet.

Wegegelder sind in die Positionen einzukalkulieren.

Alle genannte Arbeiten sind  wenn nicht explizit
beschrieben
gem. Anlage Planung im und am Gebäude Bestand
auszuführen. Erschw. - Zulagen für das Einbauen am und
im
Gebäude sind, wenn in den Pos. nicht explizit
beschrieben, in
den nachfolgen genannten Pos. mit einzukalkulieren und
abgegolten.

Sämtliche für die fachgerechte Ausführung der Leistung
zugrundeliegenden DIN-Vorschriften, Normen und
anerkannte
Regeln der Technik sind einzuhalten.

Fremdleistungen sowie an die eigenen Arbeiten
angrenzende
Bereiche sind vor Beschädigung und Verschmutzung zu
schützen.Die angegebenen Einheitspreise sind hierzu
entsprechend zu kalkulieren.

Zusätzlich wird gefordert:
Die in der Leistungsbeschreibung aufgeführten
Konstruktionsteile und Werkstoffe sind vom AN
hinsichtlich der
geforderten Güte und Qualität auf ihre Richtigkeit zu
überprüfen.
Auf Verlangen des AG ist vom AN der Nachweis
vorzulegen,
dass die Konstruktionsteile und Werkstoffe den
gestellten
Anforderungen entsprechen.

Es wird darauf hingewiesen, dass es sich bei den
Mengenangaben des Leistungsverzeichnisses um ca. Mengen
handelt. Vor Ausführung sind die tatsächlichen Mengen
eigenverantwortlich vom AN zu ermitteln. Bei starken
Abweichungen von den Vorgaben ist umgehend die
Bauleitung
zu informieren.

Die Angebotspreise gelten auch für Klein- und
Kleinstmengen.

*Hinweis*
Abschlagszahlungen werden nur nach Vorlage eines
prüffähigen Aufmaßes bezahlt.
Die Aufmaßprüfung (der einzelnen Abschlagsrechnungen
und
der Schlussrechnung) erfolgt gemeinsam zwischen AN und
AG.
Die gemeinsamen Aufmaßprüfungen sind grundsätzlich
jeweils
vor der Rechnungsstellung durchzuführen, sofern mit
dem AG
keine anderweitige Regelung getroffen wird. Die
einzelnen
Abschlagsrechnungen sowie die Schlussrechnung sind
jeweils
mit farbig angelegten Aufmaßplänen, in denen alle
Abrechnungsmaße ersichtlich sind, zu belegen. Diese
Aufmaßpläne verbleiben mit jeder Rechnung beim
Auftraggeber. Es wird steigendes Aufmaß vereinbart

*Hinweis*
Die Treppen sind wesentlicher Bestandteil des
Baudenkmals.
Die Arbeiten dürfen nur durch holzrestauratorisch
ausgebildete
oder denkmalerfahrene Betriebe ausgeführt werden oder
durch
Betriebe mit ausreichenden Referenzen.
Folgende Nachweise sind deshalb vorzulegen:
Entweder:
- Baustellenleiter mit Titel "Restaurator im Handwerk"
bzw. mit
ähnlicher Qualifizierung im Bereich der
Holzrestaurierung
Oder:
-  3 Referenzobjekte in der Denkmalpflege mit Arbeiten
an einer
Innentreppe

*Hinweis*
Allgemein

Es dürfen nur schadstoffarme, lösemittelarme,
nicht sensibilisierend wirkende und geruchsneutrale
Produkte
und Materialien verwendet werden. Gebäude müssen
mindestens der Kategorie "schadstoffarm" nach Anhang C
der
DIN EN 15251 entsprechen.

Folgende Baustoffe dürfen nicht verwendet werden:

a) Bauteile und Baunebenprodukte aus tropischen,
subtropischen oder borealen Hölzern sofern nicht
FSC-zertifiziert (Forest Stewardship Council,
www.fsc-deutschland.de)

b) Folgende Bauteile aus Polyvinylchlorid (PVC):
Fußbodenbeläge, Tapeten, Fenster und Türprofile, Kabel
und
Rohre.

c) Künstliche Mineralfasern sind gegen die
Innenraumluft
vollständig abzudichten und haben die
Freizeichnungskriterien
bezogen auf die Biolöslichkeit einzuhalten (RAL GZ
388).

d) Beim vorbeugenden Holzschutz sind alle konstruktiven
Maßnahmen auszuschöpfen. Der Einsatz chemischer
Holzschutzmittel ist auf das notwendige Maß zu
beschränken.
Im Innenbereich sind chemische Holzschutzmittel zu
vermeiden.

e) Es sind Baustoffe vorzusehen, die mit einem
geringstmöglichen Einsatz und Gehalt von Formaldehyd
hergestellt sind. Holzprodukte und
Holzwerkstoffplatten müssen
die Anforderungen des Blauen Engels (RAL UZ 38 bzw. RAL
UZ 76) einhalten.

f) Es sind möglichst lösungsmittelfreie
Oberflächenbehandlungs-, Anstrich- und Klebestoffe zu
verwenden (z.B. Pulverlackverfahren,
Einbrennverfahren).
Müssen lösungsmittelarme Stoffe verwandt werden, sollen
diese ein Umweltzeichen für "schadstoffarm" (z.B. RAL
UZ 102,
RAL UZ 12a, RAL UZ 113, www.blauer-engel.de) besitzen
(siehe auch 3.2 Lüftung).

g) Bitumenanstriche und Kleber mit dem Giscode BBP
40-70
sind nicht zulässig. (www.gisbau.de).

h) Epoxidharzprodukte mit dem Giscode RE 4-9 sind nicht
zulässig.

i) Polyurethanharzprodukte mit dem Giscode 20-80 sind
nicht
zulässig. Ausnahme: Beanspruchungsklasse B und C
(ZDB-Merkblatt Verbundabdichtungen).

j) DD-Lacke mit dem Giscode DD1 und DD2 sind nicht
zulässig.

k) Es sind möglichst langlebige, recyclinggerechte und
leicht
demontierbare Konstruktionen zu verwenden (schrauben
statt
kleben und nageln). Dies gilt besonders für
Griffgarnituren,
Fußbodenleisten, Rohre, Kanäle und Leitungen. Die
Demontage-, Entsorgungs- und Wiederherstellungskosten
sind
beim Wirtschaftlichkeitsvergleich zu berücksichtigen.
Hier ist
z.B. die vorgehängte Fassade oder das 2-schalige
Mauerwerk
mit Kerndämmung gegenüber dem WDVS im Vorteil.

l) Fenster sind zur Minimierung des
Bauunterhaltungsaufwandes in der Regel als Holzfenster
mit
Aluverkleidung auf der Außenseite oder mit einer
rahmenlosen
Glasverbundscheibe auszuführen (Ausnahmen sind bei
Altbauten mit hoher Gestaltqualität zulässig).

 m) Wenn Wärmedämmverbundsysteme zum Einsatz kommen
so sind diese gegen Beschädigungen (z.B. durch
Ballwurf oder
Spechte) nach ETAG 004 dauerhaft zu schützen (z.B.
durch
Vandalismus-platten, Panzerarmierung, diffusionsoffene
Riemchen).

n) Zur Vermeidung von Algen- und Schimmelbildung sind
grundsätzlich mineralische Putze oder Silikatputze
(keine
Kunstharz- oder Silikonharzputze) in Verbindung mit
reinen
Silikatfarben einzusetzen. Algizide und Fungizide sind
zu
vermeiden.

o) Dem Brandschutz ist bei Wärmedämmverbundsystemen
besonderes Augenmerk zu schenken. Es sollten
grundsätzlich
mindestens schwer entflammbare Platten (B1 nach DIN
4102-1)
eingesetzt werden. Um den Brandüberschlag in weitere
Geschosse zu verhindern ist über Fenster- und
Türstürzen ein
mindestens 200 mm hohes nicht brennbares WDVS
(Steinwolle
oder Mineralwolle) einzusetzen.

p) Um Sturmschäden zu vermeiden sind
Wärmedämmverbundsysteme grundsätzlich nach Angaben des
Systemherstellers zu verdübeln. Eine Klebung alleine
ist nicht
ausreichend.

q) Die Dämmung des Blendrahmens von Fenstern zum
Baukörper ist durch Füllen des Hohlraumes mit
geeigneten
Dämmstricken, Dämmschnüren oder vorkomprimierten
Dichtungsbändern auszuführen. Das Einschäumen mit
Montageschaum ist nicht dauerhaft.

r) Die gewerkeübergreifenden Abfallfraktionen
(mineralische
Baumischabfälle, Metallfraktionen, Kunstschäume und
Schaumdämmstoffe, Kunststofffolien und planen,
Vollholz und
Rohholz, belastete Holzwerkstoffe (z.B. Schalplatten,
MDF-Platten, Leimhölzer) und evtl. Papier und Karton)
werden
zentral auf der Baustelle gesammelt, abtransportiert
und
verwertet.

s) Schadstoffe (z.B. Reste oder Überschüsse von
Hydrauliköl)
dürfen weder mit dem Boden in Kontakt kommen noch
versickern.

t) Wenn bei der Abnahme Geruchsbelästigungen
vorliegen, wird
eine Messung der Schadstoffkonzentration in der
Raumluft
vorgenommen.

*Hinweis*
Anl. Konzept Baustelleneinrichtung
Anl. 1  Werkpläne BT A
Anl. 2  Werkpläne BT B
Anl. 3  Treppe 3 BT  B, Übersicht
Anl. 4  Treppe 3 BT  B, Geländer und oberster Lauf
Anl. 5  Treppe 3 BT  B, 1. Lauf
Anl. 6  Treppe Schulleitung BT  A, 1. OG
Anl. 7  Treppe Stadterker BT  A, 3. OG
Anl. 8  Treppe Stadterker BT  A, 2. OG
Anl. 9  Treppe Differenzstufen gotische Halle

*Hinweis*
Bei den zu restaurierenden Innentreppen handelt es
sich zum
um Wangentreppen, beidseitig eingestemmt, mit Tritt-
und
Setzstufen, mit Holzgeländern größtenteils aus
Gitterelementen
und geschlossenen massiven Krümmlingen.
Die Treppenuntersichten sind verputzt.
Die Treppenkonstruktion ist intakt.
Es handelt sich um die bauzeitlichen Treppen von 1929.

*Hinweis*
Treppenwangen und Treppengeländer sind größtenteils
braun
lasiert, mit einer pigmentierten Ölfarbenlasur. Diese
bauzeitliche, braun pigmentierte Öl-Lasur ist
bereichsweise
reduziert. Die Oberflächen sind stellenweise je nach
Abnutzung
mehr oder weniger stark vergraut.
Die Treppenstufen und Podeste waren bauzeitlich
vermutlich
geölt.

*Hinweis*
Ziel ist, alle Treppen wieder holzsichtig mit geölter
Oberfläche
der Tritt- und Setzstufen zu bekommen und durch
Reinigung
und Retusche ein homogenes Oberflächenbild zu erhalten.
Bei einzelnen Treppen sind zusätzlich Geländer zu
sichern und
Geländerabschnitte mit Krümmlingen zu rekonstruieren.
Diese Arbeiten sind Gegenstand der Ausschreibung.

*Hinweis*
An- und Austrittstufen der Treppenläufe
sind zu markieren. Die Markierung
besteht aus bündig eingepassten
Messingschienen im vorderen Bereich,
über die komplette Stufenlänge.

*Hinweis*
Die angegebenen Maße sind Richtmaße.
Alle Elemente sind nach Aufmaß zu fertigen.

*Hinweis*
In den Farbfassungen von Wangen, Geländer und
Krümmlingen
einer Differenztreppe in der Schulverwaltung (Titel 02
LV) sind
Bleiweiß- und Zinkbestandteile nachgewiesen worden.

Farbfassungen werden angeschliffen.
Mobile Teile werden ausgebaut, in die Werkstatt des AN
transportiert und dort bearbeitet. Eine entsprechende
Ausstattung für Arbeiten nach TRGS 505 in den
vorgesehenen
Bearbeitungsräumen des Auftragnehmers ist
Voraussetzung.
Die Treppenwange ist vor Ort zu bearbeiten.

Der daraus resultierende Mehraufwand ist vom Bieter
in den Einheitspreis mit einzukalkulieren.

*Hinweis*
Nach Beauftragung sind die Produkte, die eingesetzt
werden,
in Form von Datenblättern vorzulegen.

### Titel 01 Nebentreppe Bauteil B

*Hinweis*
Wangentreppe, Tritt- und Setztstufen beidseitig
eingestemmt,
Setztstufen aus Eiche,
Trittstufen, Wangen, Geländer aus Kiefer,
über eineinhalb Geschosse, zweiläufig, gegenläufig,
mit Halbgeschoss-Anschlüssen, Podeste Holzbalkendecke,
3 Treppenläufe mit 11, 8 und 6 Steigungen,
ca. 17/30 cm, mit Stufenlänge 135 cm, Stufendicke ca.
40 mm,
die Treppe ist holzsichtig,
oberflächliche Schäden an Wangen am Treppenauge,
Geländer aus Gitterelementen,
erhaltenes Treppengeländer zum Teil locker,
Geländerkrümmlinge geschlossen,
fehlendes Treppengeländer am oberen Treppenlauf,
fehlendes Brüstungsgeländer im 3. OG,
fehlende oder nur zum Teil erhaltene Krümmlinge am
Übergang
mittlerer und oberer Treppenlauf und Übergang oberer
Treppenlauf zur Brüstung,
profilierter Holzhandlauf am Geländer als Obergurt,
Treppenuntersichten verputzt.

Lage: zwischen ehemaligem Salzburger Dienstbotenhaus
und
Pfarrorganistenhaus, im Bauteil B

Siehe Anlagen 3 mit 5

*Hinweis*
Die Treppe ist in Teilen im Originalzustand erhalten,
die Stufen
sind holzsichtig und sollen in diesem Zustand gehalten
werden.

Erhaltene, lockerere Treppengeländer sind durch
Leiminjektion
zu sichern.
Das fehlende Treppengeländer beim oberen Treppenlauf
sowie
das anschließende fehlende Brüstungsgeländer ist zu
rekonstruieren und einzubauen. Die Krümmlinge sind
ebenfalls
zu rekonstruieren.
Ein statischer Nachweis für das rekonstruierte
Treppen- und
Brüstungsgeländer inklusive aller Anschlüsse ist zu
liefern.

Die durch Kratzer beschädigte Wange am Treppenauge muss
zuerst geschliffen werden. Dann erfolgt die
Oberflächenbehandlung mit einer pigmentierten
Leinöllasur.
Bei den Geländern wird ein geschlossenes
Oberflächenbild
durch Entgrauung und Retusche hergestellt. Ergänzte
Geländerabschnitte und Krümmlinge sind durch
entsprechende
Oberflächenbehandlung in den Bestand zu integrieren.

Zur Markierung der An- und Austrittstufen werden
Messingschienen eingelegt.

Siehe Anlagen 3 mit 5

**01.1 Krümmling Geländer rekonstriuieren 90°**
Geländerkrümmling rekonstruieren,
Kiefer, massiv,
Krümmung 90°, Krümmungsradius außen ca. 16 cm,
Handlaufquerschnitt im oberen Abschluss eingearbeitet,
für Gesamthöhe ab UK Wange bis OK Handlauf ca.140 cm,
für Übergang oberster Treppenlauf zum
Brüstungsgeländer 3. OG
Befestigungsuntergrund Holz,
einpassen in Treppen und Geländerkonstruktion
Vorbild 90° Krümmling siehe Anlage 4, Bild 2,
Einbausituation siehe Anlage 4, Bild 1 und 5
Menge: 1,000 St

**01.2 wie vor, jedoch als Ergänzung Bestandskrümmling**
wie vor, jedoch als Ergänzung eines bestehenden 90°
Geländerkrümmlings 90° zu einem 180° Krümmling
Krümmling der Anlage 4, Bild 3 und 3,
Original krümmling 180° siehe historisches Foto Anlage
3 Bild 1
Menge: 1,000 St

**01.3 Podestwange für Brüstungsgeländer**
für Brüstungsgeländer 3. OG, aus Kiefer, massiv,
Querschnitt ca 25/6 cm,
Befestigungsuntergrund stirnseitig an Holzbalkendecke,
einpassen in Treppen und Geländerkonstruktion
Vorbild 90° siehe siehe historisches Foto Anlage 3
Bild 1
Einbausituation siehe Anlage 4, Bild 1 und 5
Menge: 1,000 St

**01.4 Handlauf nach Bestand rekonstruieren**
aus Kiefer massiv, nach Bestandsvorbild herstellen,
siehe Anlage 6, Bilder 2 mit 4,
für obersten Treppenlauf und Brüstungsgeländer 3. OG
mit unterseitigen Zapflöchern für Geländer der beiden
nachfolgenden Positionen
an die Krümmlinge der Vorpositionen einpassen
Menge: 3,500 m

**01.5 Geländerfüllung rekonstruieren nach Bestand für Treppenlauf**
Treppengeländer ca. 1,5 m, nach Befund rekonstruieren,
für obersten Treppenlauf
mit Füllung aus Stäben und Gurten aus Kiefer,
Originalvorbild siehe Anlage 4, Bild 2 mit 4
Befestigung unten in vorhandene Zapflöcher
der Freiwange aus Kiefer,
seitlich in die zu rekonstruierenden Krümmlinge,
oben in den Handlauf der Vorposition
welcher als Obergurt des Geländers fungiert.
Höhe des Geländers
ab OK Wange bis OK Handlauf ca. 80 cm
Menge: 1,000 St

**01.6 Geländerfüllung rekonstruieren nach Bestand für Brüstungsgeländer**
wie Vorposition, jedoch für Brüstungsgeländer 3. OG
Gesamtlänge ca. 2,00 m
Menge: 1,000 St

**01.7 Freiwange 1. Lauf schleifen**
Freiwange des 1. Treppenlaufes außenseitig schliefen,
siehe Anlage 5, Bilder 1, 3 und 4,
Ziel: Erscheinungsbild wie Freiwangen der anderen
Läufe der
Treppe, siehe Anlage 4 Bild 4
Menge: 1,000 St

**01.8 Bretterschalung Untersicht 1. Treppenlauf**
als Untergrund für unterseitigen Schilfrohrputz
welcher bauseits hergestellt wird,
Schalung aus sägerauen Brettern,d =18 mm
Fläche ca. 4 m2
siehe Anlage 5
Menge: 1,000 psch

**01.9 Stabilisierung des Bestandsgeländers durch Leiminjektion**
Die Konstruktion des Bestandgeländers ist intakt. Durch
Schwinden des Holzes sind die Holzverbindungen leicht
gelockert.
Durch Leiminjektion der Holzverbindungen der
Geländerpfosten
zur Wange und zum Handlauf ist das Bestandsgeländer zu
stabilisieren, 1. und 2. Treppenlauf
Abrechnung nach Stück Geländerpfosten
Menge: 15,000 St

**01.10 reinigen und schleifen der Stufen.**
Trittstufen mit Bürstenmaschine glätten und reinigen,
anschließendes Reinigen der Tritt- und Setzstufen und
die
angrenzenden Innenseiten der Wangen mit Seifenlösung,
anschließend leichtes überschleifen, feinschleifen der
Stufen,
Beschädigungen der Stufenkanten verschleifen und
verrunden.
Menge: 25,000 St

**01.11 Oberflächenbehandlung der Stufen mit Fußbodenöl**
2 - 3 maliger Auftrag von Fußbodenöl
auf Tritt- und Setzstufen und Inneseiten der Wangen
Menge: 25,000 St

**01.12 Oberflächenbehandlung Freiwangen Außenseite**
Überschleifen der Außenseiten der Wandwangen Bestand
Fehlstellen sind durch Retusche zu ergänzen, ca. 5-10%
der
Oberfläche.
dann Oberflächenbehandlung mit einer pigmentierten
Leinöllasur.
Menge: 6,000 m

**01.13 Oberfächenbehandlung Bestandsgeländer**
Reinigen der Bestandsgeländer mit milder Seifenlösung,
Fehlstellen sind durch Retusche zu ergänzen, ca. 5-10%
der
Oberfläche.
Abrechnung nach laufendem Meter Treppenwange
Menge: 6,000 m

**01.14 Oberflächenbehandlung rekonstruiertes Geländer**
Anstrichaufbau mit pigmentierter Leinöllasur auf
rekonstruiertem
Geländer samt Wangen. Die Intensität der Lasur ist so
einzustellen, dass sich ein einheitliches Bild des
gesamten
Geländers ergibt
Menge: 3,500 m

**01.15 Holzhandlauf reinigen und Auffrischen**
Reinigen des Holz-Handlaufs durch Entfetten,
Oberflächen mit Walnussöl-Harz-Gemisch behandeln,
als Oberflächenauffrischung,
Menge: 9,500 m

**01.16 Markierung An- /Austrittstufe Messingschiene einlegen kleben**
zur Markierung der An- bzw. Austrittsstufe
im vorderen Bereich fräsen,
Fräsbreite 8 mm, Frästiefe 10 mm
Fräsung reinigen, aussaugen,
Messingschiene an Klebeflächen anschleifen, entfetten,
einkleben
Menge: 6,000 St

**01.17 Statischer Nachweis Absturzsicherung Treppen-/Brüstungsgeländer**
Zu liefern ist ein prüffähiger statischer Nachweis
über das
umgebaute und wiedereingebaute
Brüstungs- und Treppengeländer der Treppe
inkl. aller Befestigungen an der Treppenwange,
der Verbindung zwischen Brüstungs- und Treppengeländer,
sowie der Befestigung des Brüstungsgeländers an der
Wand.
Menge: 1,000 psch

### Titel 02 Treppe Schulleitung Bauteil A

*Hinweis*
Wangentreppe, Tritt- und Setztstufen beidseitig
eingestemmt,
Trittstufen aus Eiche, wohl ehemals geölt,
Setzstufen, Wangen, Geländer aus Kiefer,
als Differenztreppe mit 5 Steigungen,
zu höher gelegenen Räumen,
Untergrund unten und oben Holzbalkendecke,
Steigung ca. 18/28 cm, Stufenbreite ca. 75 cm,
Geländer mit Anfängerpfosten unten,
Geländerfüllung aus quadratischen diagonal gestellten
Stäben,
Profilierter Handlaufstab als Obergurt,

Geländerstäbe,  Antrittspfosten und Wangen grün
lackiert,
laut Beprobung ist der Anstrich von Geländer und Wange
schadstoffhaltig, es wurden hohe Blei- und
Zinkbestandteile
nachgewiesen.
Handlauf holzsichtig mit braun pigmentierter
Ölfarbenlasur,

Die Treppe ist der verbleibende Teil einer
Geschoßtreppe.
Der untere Lauf und der weiter aufgehende Treppenlauf
ins 2. OG sowie das Brüstungsgeländer des 2. OG sind
ausgebaut.
Das Brüstungsgeländer ist eingelagert und steht als
Ergänzungsmaterial für die verbleibende Treppe zur
Verfügung

Lage der Treppe: 1. Obergeschoss über Gewölbedecke EG,
Bauteil A

Siehe Anlage 6

*Hinweis*
Aufgrund der nachgewiesenen Schadstoffbelastung im
Anstrich
sind demontierbare Teile, Treppengeländer mit
Antrittspfosten
mit Brüstungsgeländer und horizontale Podestwange
auszubauen und in der Werkstatt des AN zu bearbeiten.
die für den Wiedereinbau vorgesehenen und eingelagerten
Elemente aus dem 2. OG sind ebenfalls in der Werkstatt
des
AN zu bearbeiten.
Der noch vorhandene Krümmling (180°) der ehemals
aufgehenden Treppe ist auszubauen und zur Einlagerung
seitlich zu lagern.

Nach Überarbeitung der Oberflächen ist das
Brüstungsgeländer
aus dem 2. OG, bestehend aus Wange, Geländerstäben und
Handlauf im 1. OG einzubauen und mit dem
Treppengeländer
der bestenden Treppe zusammenzufügen.

Wangen und Geländer sind in der originalen Farbigkeit
mit
pigmentierter Ölfarbe neu zu streichen.

Nach der Reinigung der Stufen erfolgt die
Oberflächenbehandlung durch Schleifen, Ölen
Die Trittstufen aus Eiche sollen holzsichtichtig
verbleiben.

Ein statischer Nachweis für das um- und wieder neu
eingebaute
Geländer inklusive aller Anschlüsse ist zu liefern.

Zur Markierung der An- und Austrittstufen werden
Messingschienen eingelegt.

Siehe Anlage 6

**02.1 Demontage Treppengeländer mit Antrittspfosten und Transport zu AN**
Demontage Treppengeländer mit Antrittspfosten,
Brüstungsgeländer und horizontale Podestwange ausbauen
und
in der Werkstatt des AN transportieren,
die für den Wiedereinbau vorgesehenen und eingelagerten
Elemente aus dem 2. OG ebenfalls in die Werkstatt des
AN
transportieren
Den vorhandene Krümmling (180°) der ehemals aufgehenden
Treppe auszubauen und zur Einlagerung seitlich zu
lagern.
Menge: 1,000 psch

**02.2 Abnahme schadstoffbelastete Beschichtung in Werkstatt AN und Vorbereitung für Wiedereinbau und Rücktransport**
Abnahme schadstoffbelastete Beschichtung in Werkstatt
AN
der Bauteile für den Wiedereinbau bestimmten Teile,
Wange,
Geländerstäbe Antrittpfosten, Vorbereiten für den
Wiedereinbau
und Rücktransport.

Gesamtlämge des einzubauenden Brüstungs- und
Treppengeländers ca. 3,50 m

lockere und lose Farbschichten entfernen,
Farbschicht unter Verwendung von geeignetem Absauggerät
anschleifen, feinschleifen,
Oberfläche mit warmem Wasser unter Zugabe von 1%
Salmiak
oder SE-1 Anlauger abwaschen, entfetten,
Risse, Löcher, Ausbrüche niveaugleich ergänzen mit
Holzkitt,
Der Mehraufwand aufgrund der Schadstoffbelastung ist
vom AN
in den EP miteinzuberechnen.

Vorbreitung der Holzteile und Holzverbindungen für die
Montage
am Einbauort.
Menge: 1,000 psch

**02.3 Montage Brüstungs- und Treppengeländer**
Wiedereinbau Brüstungs- und Treppengeländer vor Ort,
zusammenfügen der Teile und befestigen am Untergrund
Ziegelmauerwerk bzw. Holzbalkedecke, Zusammenfügen mit
den vor Ort verbliebenen Elementen.

Gesamtlänge des Brüstungs- und Treppengeländers ca.
3,50 m
Menge: 1,000 psch

**02.4 Beschichtung Wangen und Geländer**
Kittstellen und Holzergänzungen farbig grundieren,
zweimal streichen, Voranstrich halbfett und
Schlussanstrich fett
bestehend aus Leinöl, Leinölstandöl, Holzstandöl,
Balsamterpentinöl, Sikkative, weitere Zusatzstoffe
biozidfrei und
harzfrei,
ausreichende Trocknungszeiten und eventuelles
Zwischenschleifen der einzelnen Farbschichten sind in
den
Einheitspreis miteinzukakulieren.
Menge: 1,000 psch

**02.5 reinigen und schleifen der Stufen.**
Trittstufen mit Bürstenmaschine glätten und reinigen,
anschließendes reinigen der Tritt- und Setzstufen mit
Seifenlösung,
anschließend leichtes überschleifen, feinschleifen der
Stufen,
Beschädigungen der Stufenkanten verschleifen und
verrunden.
gesamter Treppenlauf 5 Stufen, Preis je Stufe
Menge: 5,000 St

**02.6 Oberflächenbehandlung der Stufen mit Fußbodenöl**
2 - 3 maliger Auftrag von Fußbodenöl
Menge: 5,000 St

**02.7 Holzhandlauf reinigen und Auffrischen**
Reinigen des Holz-Handlaufs durch Entfetten,
Oberflächen mit Walnussöl-Harz-Gemisch behandeln,
als Oberflächenauffrischung,
Menge: 3,500 m

**02.8 Markierung An- /Austrittstufe Länge 75 cm fräsen B 8mm T 10mm Messingschiene einlegen kleben**
zur Markierung der An- bzw. Austrittsstufe
im vorderen Bereich fräsen,
Fräsbreite 8 mm, Frästiefe 10 mm
Fräsung reinigen, aussaugen,
Messingschiene an Klebeflächen anschleifen, entfetten,
einkleben

Stufenlänge 75 cm,
Menge: 2,000 St

**02.9 Statischer Nachweis Absturzsicherung Treppen-/Brüstungsgeländer**
Zu liefern ist ein prüffähiger statischer Nachweis
über das
umgebaute und wiedereingebaute
Brüstungs- und Treppengeländer der Treppe
inkl. aller Befestigungen an der Treppenwange,
der Verbindung zwischen Brüstungs- und Treppengeländer,
sowie der Befestigung des Brüstungsgeländers an der
Wand.
Menge: 1,000 psch

### Titel 03 Differenztreppe Stadterker 2.OG

*Hinweis*
Eingestemmte Treppe mit trapezförmigem Grundriss,
Trittstufen Eiche,
Setzstufen und Wangen Kiefer, holzsichtig

Einbauort: 2. Obergeschoss, Stadterker-Raum, Bauteil A

Siehe Anlage  7

*Hinweis*
Die Bestandstreppe ist intakt, die Oberflächen sind zu
reinigen,
zu schleifen und zu ölen.

Einbauort: 3. Obergeschoss, Stadterker-Raum, Bauteil A
Siehe Anlage  8

**03.1 reinigen und schleifen der Stufen.**
Trittstufen mit Bürstenmaschine glätten und reinigen,
anschließendes Reinigen der Tritt- und Setzstufen und
die
angrenzenden Innenseiten der Wangen mit Seifenlösung,
anschließend leichtes überschleifen, feinschleifen der
Stufen,
Beschädigungen der Stufenkanten verschleifen und
verrunden.
Menge: 3,000 St

**03.2 Oberflächenbehandlung der Stufen mit Fußbodenöl**
2 - 3 maliger Auftrag von Fußbodenöl
auf Tritt- und Setzstufen und Innenseiten der Wangen
Menge: 25,000 St

### Titel 04 Differenztreppe Stadterker 3. OG

*Hinweis*
Die nicht bauzeitliche Bestandstreppe wurde bereits
abgebrochen.
Einbauort: 3. Obergeschoss, Stadterker-Raum, Bauteil A

Siehe Anlage  8

*Hinweis*
Anstelle der abgebrochenen Treppe ist eine neue
Treppe, aus
Eiche, als aufgesattelte Treppe mit Winkelstufen mit 4
Stufen
auf Holz UK herzustellen

Einbauort: 3. Obergeschoss, Stadterker-Raum, Bauteil A
Siehe Anlage  8

**04.1 aufgesattelte Treppe einläufig Holz Eiche 4 Stg.**
aufgesattelte Treppe in Eiche aus Winkelstufen auf
Holz-UK.
auf Trapezfürmigem Grundriss, Stufenlänge von ca. 90
cm bis
190 cm, Steigungsverhältnis ca.14/35 cm,
einschließlich UK, einpassen in bestehende
Grundrissgeometrie,
Materialstärke Trittstufen 4 cm
Materialstärke Setzstufe 2,5 cm
seitlicher Anschluss an verputztes Mauerwerk mit
Holzsockelleiste Rechteckiger Querschnitt 16/50 mm,
Oberkante gefast 6 mm, jeweils au Gehrung gestoßen,
Oberfläche geölt mit Fußbodenöl wie Treppe
Menge: 1,000 St

**04.2 Markierung An- /Austrittstufe 10mm Messingschiene einlegen kleben**
zur Markierung der An- bzw. Austrittsstufe
im vorderen Bereich fräsen,
Fräsbreite 8 mm, Frästiefe 10 mm
Fräsung reinigen, aussaugen,
Messingschiene an Klebeflächen anschleifen, entfetten,
einkleben
Menge: 2,000 St

### Titel 05 Differenzstufen gotische Halle

*Hinweis*
In der gotischen Eingangshalle Stadtplatz sind
auf 4 vorhandene betonierten Stufen, die mit
Fliesenbelag bekleidet waren, Winkelstufen aus
Eichenholz
aufzusetzen.

Einbauort: EG, gotische Eingangshalle, Bauteil A

Siehe Anlage  9

**05.1 aufgesattelte Treppe einläufig Holz Eiche 4 Stg.**
aufgesattelte Treppe in Eiche aus Winkelstufen
Massiv-Beton-UK Bestand.
Stufenlänge  ca. 100 cm
Steigungsverhältnis ca.17,5/30 cm,
Materialstärke Trittstufen 4 cm
Materialstärke Setzstufe 2,5 cm
unsichtbare Befestigung auf betonierten Stufen
seitlicher Anschluss an verputztes Mauerwerk mit
Holzsockelleiste Rechteckiger Querschnitt 16/50 mm,
Oberkante gefast 6 mm, jeweils au Gehrung gestoßen,
Oberfläche geölt mit Fußbodenöl wie Treppe
Menge: 1,000 St

### Titel 13 Stundenlohnarbeiten

*Hinweis*
ZTV Stundenlohnarbeiten

Die nachstehenden Verrechnungssätze sind unter
Beachtung
der preisrechtlichen Vorschriften zu ermitteln und
gelten
unabhängig von der Anzahl der abgerechneten Stunden.
Sie enthalten den tatsächlichen Lohn mit den
Zuschlägen für
Gemeinkosten, Sozialkassenbeiträge, vermögenswirksame
Leistungen und dergl., sowie Lohn und
Gehaltsnebenkosten.
Zuschläge für Nacht-, Sonn- und Feiertagsarbeiten sind
jedoch nicht eingerechnet.
Aufsichtsstunden werden nur nach vorheriger
Vereinbarung
vergütet.
Sollte der Bieter über eine unten aufgeführte
Berufsgruppe nicht
verfügen, hat er die nächsthöher qualifizierte
einzusetzen.

Stundenlohnarbeiten sind gemäß VOB/ B §15 zu
kalkulieren.
Mit der Ausführung der im Leistungsverzeichnis
vorgesehenen
Stundenlohnarbeiten, deren Notwendigkeit sich erst aus
dem
Bauablauf bzw. der Bestandssituation ergibt, dürfen
erst nach
schriftlicher Anzeige durch den AN und erst nach
ausdrücklicher, schriftlicher Anordnung durch den AG
begonnen
werden. Fehlt diese vorherige schriftliche Anordnung,
besteht
kein Vergütungsanspruch für Stundenlohnarbeiten.
Stundenlohnarbeiten unterliegen den Bedingungen des
geschlossenen Vertrages und sind Bestandteil der
Teilbzw.
Schlussrechnung.
Stundenlohnarbeiten unterliegen den Mängelansprüchen
und
somit auch dem vertraglich vereinbarten
Mängelbeseitigungseinbehalt.
Der Umfang der im Einzelfall zu erbringenden Leistung
wird bei
der Anordnung festgelegt. Die Stundenlohnlisten mit
Angabe
von Art und Ursache und den dafür aufgewendeten Stunden
sind getrennt nach Arbeitskräften sowie Angabe des
Materialverbrauchs und des Maschinen- und
Geräteeinsatzes
zu führen und werktäglich bei der OÜ, z.B. per
Faxversand,
einzureichen.

**13.1 Vorarbeiter/-in sämtliche Kosten/Zuschläge**
STLB-Bau 2019-10 091
Stundenlohnarbeiten durch Vorarbeiter/-in
der Verrechnungssatz für die jeweilige Arbeitskraft
umfasst
sämtliche Aufwendungen wie Lohn- und Gehaltskosten,
Lohn-
und Gehaltsnebenkosten, Zuschläge, lohngebundene und
lohnabhängige Kosten, sonstige Sozialkosten,
Gemeinkosten,
Wagnis und Gewinn.
Menge: 25,000 h

**13.2 Spezialbaufacharbeiter/-in sämtliche Kosten/Zuschläge**
STLB-Bau 2019-10 091
Stundenlohnarbeiten durch Spezialbaufacharbeiter/-in
der Verrechnungssatz für die jeweilige Arbeitskraft
umfasst
sämtliche Aufwendungen wie Lohn- und Gehaltskosten,
Lohn-
und Gehaltsnebenkosten, Zuschläge, lohngebundene und
lohnabhängige Kosten, sonstige Sozialkosten,
Gemeinkosten,
Wagnis und Gewinn.
Menge: 25,000 h

**13.3 Baufacharbeiter/-in sämtliche Kosten/Zuschläge**
STLB-Bau 2019-10 091
Stundenlohnarbeiten durch Baufacharbeiter/-in
der Verrechnungssatz für die jeweilige Arbeitskraft
umfasst
sämtliche Aufwendungen wie Lohn- und Gehaltskosten,
Lohn-
und Gehaltsnebenkosten, Zuschläge, lohngebundene und
lohnabhängige Kosten, sonstige Sozialkosten,
Gemeinkosten,
Wagnis und Gewinn.
Menge: 50,000 h

USt %: 19,00
